# Silenciador per a conducte

- Propietat de l'arxiu: CYPE INGENIEROS, S.A.
- Format: FIEBDC-3/2002
- Divisa: EUR
- Costos indirectes: 3.00 %
- IVA: 21.00 %

## I Instal·lacions

### IV Ventilació

#### IVM Ventilació mecànica

**IVM085** U Silenciador per a conducte.
Silenciador cilíndric de xapa d'acer galvanitzat, "WOLF", de DN 125 mm i 1000 mm de longitud, amb material absorbent de 50 mm d'espessor. Inclús accessoris de muntatge i elements de fixació.
Inclou: Replanteig. Col·locació i fixació. Comprovació del seu correcte funcionament.
Criteri d'amidament de projecte: Nombre d'unitats previstes, segons documentació gràfica de Projecte.
Criteri de mesura d'obra: Es mesurarà el nombre d'unitats realment executades segons especificacions de Projecte.

| Codi | Ut | Descripció | Rendiment | Preu | Import |
|---|---|---|---|---|---|
| mt42wol110a | U | Silenciador cilíndric de xapa d'acer galvanitzat, "WOLF", de DN 125 mm i 1000 mm de longitud, amb material absorbent de 50 mm d'espessor. (material) | 1.000 | 65.00 | 65.00 |
| mo005 | h | Oficial 1ª instal·lador de climatització. (mà d'obra) | 0.249 | 29.34 | 7.31 |
| mo104 | h | Ajudant instal·lador de climatització. (mà d'obra) | 0.249 | 25.25 | 6.29 |
| % | % | Costos directes complementaris | 2 % | 78.60 | 1.57 |
|  |  | Costos directes |  |  | 80.17 |
