# Conducte de polietilè expandit

- Propietat de l'arxiu: CYPE INGENIEROS, S.A.
- Format: FIEBDC-3/2002
- Divisa: EUR
- Costos indirectes: 3.00 %
- IVA: 21.00 %

## I Instal·lacions

### IV Ventilació

#### IVV Conductes d'admissió i extracció per a ventilació

**IVV050** m Conducte de polietilè expandit.
Conducte de ventilació, format per tub de polietilè expandit, de DN 125 mm, ISO "WOLF", color gris, densitat 30 kg/m³, subministrat en trams de 2 m. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42wol051a | U | Material auxiliar per a muntatge i subjecció a l'obra d'els conductes de polietilè expandit, de DN 125 mm, ISO "WOLF". (material) | 1.000 | 1.15 | 1.15 |
| mt42wol050ac | m | Tub de polietilè expandit, de DN 125 mm, ISO "WOLF", color gris, densitat 30 kg/m³, subministrat en trams de 2 m, amb el preu incrementat el 10% en concepte d'accessoris i peces especials. (material) | 1.000 | 25.30 | 25.30 |
| op00ato010 |  | Tornavís. | 1.000 | 0.00 | 0.00 |
| op00mar010 |  | Martell. | 1.000 | 0.00 | 0.00 |
| op00tal010 |  | Trepant. | 1.000 | 0.00 | 0.00 |
| mo011 | h | Oficial 1ª muntador. (mà d'obra) | 0.235 | 29.34 | 6.89 |
| mo080 | h | Ajudant muntador. (mà d'obra) | 0.117 | 25.28 | 2.96 |
| % | % | Costos directes complementaris | 2 % | 36.30 | 0.73 |
|  |  | Costos directes |  |  | 37.03 |
