# Recuperador de calor

- Propietat de l'arxiu: CYPE Ingenieros S.A.
- Format: FIEBDC-3/2016
- Programa: Generador de preus de la construcció. CYPE Ingenieros, S.A.
- Data: 30/09/2024
- Divisa: EUR
- Costos indirectes: 3 %
- IVA: 21 %

## I Instal·lacions

### IV Ventilació

#### IVM Ventilació mecànica

**IVM026** U Recuperador de calor.
Recuperador de calor aire-aire, model CWL-2 225 4/0 L "WOLF", classe d'eficiència energètica A, cabal d'aire màxim 225 m³/h, consum elèctric 92,2 W, eficiència de recuperació calorífica 98%, dimensions 650x455x600 mm, pes 32 kg, pressió estàtica d'aire nominal 150 Pa, alimentació monofàsica (230V/50Hz), amb connexions amb la xarxa de conductes per l'esquerra, de 125 mm de diàmetre, bescanviador de plaques de flux creuat extraïble per a la seva neteja, ventiladors centrífugs amb motor de tipus EC de baix consum, filtre d'aire ISO 60% (G4), resistència elèctrica per a preescalfament de 1000 W, bypass amb servomotor per a canvi de mode d'operació de recuperació a free-cooling i control remot per a la regulació de la ventilació i de la temperatura; unitat de control BM-2; suport de paret per a la unitat de control BM-2; posada en marxa de la regulació BM-2. Instal·lació en el terra. Inclús elements de fixació.
Inclou: Replanteig. Col·locació i fixació del recuperador de calor. Connexió a la xarxa de desguàs. Connexió a la xarxa elèctrica. Connexionat dels conductes. Comprovació del seu correcte funcionament.
Criteri d'amidament de projecte: Nombre d'unitats previstes, segons documentació gràfica de Projecte.
Criteri de mesura d'obra: Es mesurarà el nombre d'unitats realment executades segons especificacions de Projecte.

| Codi | Ut | Descripció | Rendiment | Preu | Import |
|---|---|---|---|---|---|
| mt42wol089a | U | Recuperador de calor aire-aire, model CWL-2 225 4/0 L "WOLF", classe d'eficiència energètica A, cabal d'aire màxim 225 m³/h, consum elèctric 92,2 W, eficiència de recuperació calorífica 98%, dimensions 650x455x600 mm, pes 32 kg, pressió estàtica d'aire nominal 150 Pa, alimentació monofàsica (230V/50Hz), amb connexions amb la xarxa de conductes per l'esquerra, de 125 mm de diàmetre, bescanviador de plaques de flux creuat extraïble per a la seva neteja, ventiladors centrífugs amb motor de tipus EC de baix consum, filtre d'aire ISO 60% (G4), resistència elèctrica per a preescalfament de 1000 W, bypass amb servomotor per a canvi de mode d'operació de recuperació a free-cooling i control remot per a la regulació de la ventilació i de la temperatura. (material) | 1 | 3265 | 3265.000 |
| mt42wol505a | U | Unitat de control, model BM-2 "WOLF", color negre, amb pantalla a color de 3,5", programació horària, sonda exterior per a control de la temperatura, control de fins a 7 circuits de calefacció, assistent de posada en marxa i detecció automàtica de components del sistema instal·lats i configuració de corbes de calefacció i refrigeració. (material) | 1 | 347 | 347.000 |
| mt42wol507a | U | Suport de paret, "WOLF", color negre, per a la unitat de control BM-2. (material) | 1 | 30 | 30.000 |
| mt42wol800a | U | Posada en marxa de la regulació BM-2, "WOLF". (material) | 1 | 93 | 93.000 |
| % | % | Costos directes complementaris | 2 % | 3735.000 | 74.700 |
|  |  | Costos directes |  |  | 3809.700 |
