# Terminal de ventilació, de paret

- Propietat de l'arxiu: CYPE Ingenieros S.A.
- Format: FIEBDC-3/2016
- Programa: Generador de preus de la construcció. CYPE Ingenieros, S.A.
- Data: 30/09/2024
- Divisa: EUR
- Costos indirectes: 3 %
- IVA: 21 %

## I Instal·lacions

### IV Ventilació

#### IVM Ventilació mecànica

**IVM028** U Terminal de ventilació, de paret.
Terminal de ventilació, de paret, "WOLF", color negre RAL 9005, amb connexió per a conducte d'admissió o extracció de DN 125 mm i malla de protecció contra l'entrada de fulles i ocells.
Inclou: Replanteig. Col·locació.
Criteri d'amidament de projecte: Nombre d'unitats previstes, segons documentació gràfica de Projecte.
Criteri de mesura d'obra: Es mesurarà el nombre d'unitats realment executades segons especificacions de Projecte.

| Codi | Ut | Descripció | Rendiment | Preu | Import |
|---|---|---|---|---|---|
| mt42wol501a | m | Terminal de ventilació, de paret, "WOLF", color negre RAL 9005, amb connexió per a conducte d'admissió o extracció de DN 125 mm i malla de protecció contra l'entrada de fulles i ocells. (material) | 1 | 81 | 81.000 |
| mo005 | h | Oficial 1ª instal·lador de climatització. (mà d'obra) | 0.18 | 29.34 | 5.281 |
| mo104 | h | Ajudant instal·lador de climatització. (mà d'obra) | 0.18 | 25.25 | 4.545 |
| % | % | Costos directes complementaris | 2 % | 90.826 | 1.817 |
|  |  | Costos directes |  |  | 92.643 |
