# Terminal de ventilació, per a coberta

- Propietat de l'arxiu: CYPE Ingenieros S.A.
- Format: FIEBDC-3/2016
- Programa: Generador de preus de la construcció. CYPE Ingenieros, S.A.
- Data: 30/09/2024
- Divisa: EUR
- Costos indirectes: 3 %
- IVA: 21 %

## I Instal·lacions

### IV Ventilació

#### IVM Ventilació mecànica

**IVM029** U Terminal de ventilació, per a coberta.
Terminal de ventilació, per a coberta, "WOLF", de 1159 mm de longitud, color negre, per a conducte de sortida de 125 mm de diàmetre; maneguet d'estanquitat per a coberta inclinada, per a la trobada amb el conducte de ventilació.
Inclou: Replanteig. Col·locació.
Criteri d'amidament de projecte: Nombre d'unitats previstes, segons documentació gràfica de Projecte.
Criteri de mesura d'obra: Es mesurarà el nombre d'unitats realment executades segons especificacions de Projecte.

| Codi | Ut | Descripció | Rendiment | Preu | Import |
|---|---|---|---|---|---|
| mt42wol052g | U | Terminal de ventilació, per a coberta, "WOLF", de 1159 mm de longitud, color negre, per a conducte de sortida de 125 mm de diàmetre. (material) | 1 | 119 | 119.000 |
| mt42wol614a | U | Maneguet d'estanquitat, per a coberta inclinada, "WOLF", per a la trobada amb el conducte de ventilació. (material) | 1 | 59 | 59.000 |
| mo005 | h | Oficial 1ª instal·lador de climatització. (mà d'obra) | 0.18 | 29.34 | 5.281 |
| mo104 | h | Ajudant instal·lador de climatització. (mà d'obra) | 0.18 | 25.25 | 4.545 |
| % | % | Costos directes complementaris | 2 % | 187.826 | 3.757 |
|  |  | Costos directes |  |  | 191.583 |
