# Grup hidràulic solar

- Propietat de l'arxiu: CYPE INGENIEROS, S.A.
- Format: FIEBDC-3/2002
- Divisa: EUR
- Costos indirectes: 3.00 %
- IVA: 21.00 %

## I Instal·lacions

### IC Calefacció, refrigeració, climatització i A.C.S.

#### ICS Sistemes de conducció d'aigua

**ICS051** U Grup hidràulic solar.
Grup hidràulic solar, "WOLF", de 2 vies, per a un màxim de 10 captadors solars amb un cabal de 50 l/h per captador, de 375x400x190 mm, format per bomba de circulació de cabal variable, vàlvules antiretorn, purgador d'aire, termòmetres, vàlvula de seguretat, manòmetre, claus d'omplert i buidatge, carcassa per a aïllament tèrmic, connexions per a tubs de 18 mm de diàmetre i suports per a muntatge en paret.
Inclou: Replanteig. Col·locació. Connexionat. Comprovació del seu correcte funcionament.
Criteri d'amidament de projecte: Nombre d'unitats previstes, segons documentació gràfica de Projecte.
Criteri de mesura d'obra: Es mesurarà el nombre d'unitats realment executades segons especificacions de Projecte.

| Codi | Ut | Descripció | Rendiment | Preu | Import |
|---|---|---|---|---|---|
| mt38wol441a | U | Grup hidràulic solar, "WOLF", de 2 vies, per a un màxim de 10 captadors solars amb un cabal de 50 l/h per captador, de 375x400x190 mm, format per bomba de circulació de cabal variable, vàlvules antiretorn, purgador d'aire, termòmetres, vàlvula de seguretat, manòmetre, claus d'omplert i buidatge, carcassa per a aïllament tèrmic, connexions per a tubs de 18 mm de diàmetre i suports per a muntatge en paret. (material) | 1.000 | 1276.00 | 1276.00 |
| mo004 | h | Oficial 1ª calefactor. (mà d'obra) | 0.389 | 29.34 | 11.41 |
| mo103 | h | Ajudant calefactor. (mà d'obra) | 0.389 | 25.25 | 9.82 |
| % | % | Costos directes complementaris | 2 % | 1297.23 | 25.94 |
|  |  | Costos directes |  |  | 1323.17 |
