# Reixeta per a cuina

- Propietat de l'arxiu: CYPE INGENIEROS, S.A.
- Format: FIEBDC-3/2002
- Divisa: EUR
- Costos indirectes: 3.00 %
- IVA: 21.00 %

## I Instal·lacions

### IV Ventilació

#### IVK Ventilació addicional especifica en cuina per a habitatges

**IVK045** U Reixeta per a cuina.
Reixeta per a cuina, adequada per extracció, de 220x220 mm, "WOLF", amb acabat lacat color blanc, coll de connexió a conducte circulaire DN 180 mm i filtre d'aire G3; muntada en la paret. Inclús elements de fixació.
Inclou: Replanteig. Col·locació i fixació.
Criteri d'amidament de projecte: Nombre d'unitats previstes, segons documentació gràfica de Projecte.
Criteri de mesura d'obra: Es mesurarà el nombre d'unitats realment executades segons especificacions de Projecte.

| Codi | Ut | Descripció | Rendiment | Preu | Import |
|---|---|---|---|---|---|
| mt42wol790b | U | Reixeta per a cuina, adequada per extracció, de 220x220 mm, "WOLF", amb acabat lacat color blanc, coll de connexió a conducte circulaire DN 180 mm i filtre d'aire G3. (material) | 1.000 | 98.00 | 98.00 |
| mo011 | h | Oficial 1ª muntador. (mà d'obra) | 0.324 | 29.34 | 9.51 |
| mo080 | h | Ajudant muntador. (mà d'obra) | 0.324 | 25.28 | 8.19 |
| % | % | Costos directes complementaris | 2 % | 115.70 | 2.31 |
|  |  | Costos directes |  |  | 118.01 |
