# Boca de ventilació per a interiors

- Propietat de l'arxiu: CYPE INGENIEROS, S.A.
- Format: FIEBDC-3/2002
- Divisa: EUR
- Costos indirectes: 3.00 %
- IVA: 21.00 %

## I Instal·lacions

### IV Ventilació

#### IVM Ventilació mecànica

**IVM021** U Boca de ventilació per a interiors.
Boca de ventilació per a interiors, amb embellidor circular, adequada per extracció i impulsió, model Uniair 125R "WOLF", amb regulació de cabal i connexió DN 125 mm; peça de connexió d'el conducte circular a la boca de ventilació; filtre d'aire.
Inclou: Replanteig. Col·locació.
Criteri d'amidament de projecte: Nombre d'unitats previstes, segons documentació gràfica de Projecte.
Criteri de mesura d'obra: Es mesurarà el nombre d'unitats realment executades segons especificacions de Projecte.

| Codi | Ut | Descripció | Rendiment | Preu | Import |
|---|---|---|---|---|---|
| mt42wol700a | U | Boca de ventilació per a interiors, amb embellidor circular, adequada per extracció i impulsió, model Uniair 125R "WOLF", amb regulació de cabal i connexió DN 125 mm. (material) | 1.000 | 64.00 | 64.00 |
| mt42wol701e | U | Peça de connexió, a 180°, de boca de ventilació a conductes circulars, "WOLF", amb connexió de DN 125 mm per a la boca de ventilació i connexions de DN 75 mm per a conductes circulars. (material) | 1.000 | 44.00 | 44.00 |
| mt42wol704a | U | Filtre d'aire per a boca de ventilació per a interiors, "WOLF". (material) | 1.000 | 7.00 | 7.00 |
| mo005 | h | Oficial 1ª instal·lador de climatització. (mà d'obra) | 0.194 | 29.34 | 5.69 |
| mo104 | h | Ajudant instal·lador de climatització. (mà d'obra) | 0.194 | 25.25 | 4.90 |
| % | % | Costos directes complementaris | 2 % | 125.59 | 2.51 |
|  |  | Costos directes |  |  | 128.10 |
