# Recuperador de calor, descentralitzat

- Propietat de l'arxiu: CYPE INGENIEROS, S.A.
- Format: FIEBDC-3/2002
- Divisa: EUR
- Costos indirectes: 3.00 %
- IVA: 21.00 %

## I Instal·lacions

### IV Ventilació

#### IVM Ventilació mecànica

**IVM030** U Recuperador de calor, descentralitzat.
Recuperador de calor, descentralitzat, model CWL-D-70 "WOLF", per a murs d'entre 500 i 600 mm de gruix, classe d'eficiència energètica A, cabal d'aire màxim 70 m³/h, eficiència de recuperació calorífica 87%, de 260 mm de diàmetre, pes 13,5 kg, bescanviador de plaques de flux creuat, ventiladors centrífugs amb motor de tipus EC de baix consum, filtre d'aire ISO 60% (G4), bypass amb servomotor per a canvi automàtic, en funció de la temperatura interior i la temperatura exterior, del mode d'operació de recuperació a free-cooling i difusor d'acer inoxidable; instal·lació encastada al mur. Inclús elements de fixació.
Inclou: Replanteig. Col·locació i fixació del recuperador de calor. Comprovació del seu correcte funcionament.
Criteri d'amidament de projecte: Nombre d'unitats previstes, segons documentació gràfica de Projecte.
Criteri de mesura d'obra: Es mesurarà el nombre d'unitats realment executades segons especificacions de Projecte.

| Codi | Ut | Descripció | Rendiment | Preu | Import |
|---|---|---|---|---|---|
| mt42wol095c | U | Recuperador de calor, descentralitzat, model CWL-D-70 "WOLF", per a murs d'entre 500 i 600 mm de gruix, classe d'eficiència energètica A, cabal d'aire màxim 70 m³/h, eficiència de recuperació calorífica 87%, de 260 mm de diàmetre, pes 13,5 kg, bescanviador de plaques de flux creuat, ventiladors centrífugs amb motor de tipus EC de baix consum, filtre d'aire ISO 60% (G4), bypass amb servomotor per a canvi automàtic, en funció de la temperatura interior i la temperatura exterior, del mode d'operació de recuperació a free-cooling i difusor d'acer inoxidable. (material) | 1.000 | 1785.00 | 1785.00 |
| mo011 | h | Oficial 1ª muntador. (mà d'obra) | 0.648 | 29.34 | 19.01 |
| mo080 | h | Ajudant muntador. (mà d'obra) | 0.648 | 25.28 | 16.38 |
| % | % | Costos directes complementaris | 2 % | 1820.39 | 36.41 |
|  |  | Costos directes |  |  | 1856.80 |
