# Grup hidràulic solar

- Propietat de l'arxiu: CYPE Ingenieros S.A.
- Format: FIEBDC-3/2016
- Programa: Generador de preus de la construcció. CYPE Ingenieros, S.A.
- Data: 05/07/2024
- Divisa: EUR
- Costos indirectes: 3 %
- IVA: 21 %

## I Instal·lacions

### IC Calefacció, refrigeració, climatització i A.C.S.

#### ICS Sistemes de conducció d'aigua

**ICS051** U Grup hidràulic solar.
Grup hidràulic solar, "WOLF", de 2 vies, per a un màxim de 10 captadors solars amb un cabal de 50 l/h per captador, de 375x400x190 mm, format per bomba de circulació de cabal variable, vàlvules antiretorn, purgador d'aire, termòmetres, vàlvula de seguretat, manòmetre, claus d'omplert i buidatge, carcassa per a aïllament tèrmic, connexions per a tubs de 18 mm de diàmetre i suports per a muntatge en paret.
Inclou: Replanteig. Col·locació. Connexionat. Comprovació del seu correcte funcionament.
Criteri d'amidament de projecte: Nombre d'unitats previstes, segons documentació gràfica de Projecte.
Criteri de mesura d'obra: Es mesurarà el nombre d'unitats realment executades segons especificacions de Projecte.

| Codi | Ut | Descripció | Rendiment | Preu | Import |
|---|---|---|---|---|---|
| mt38wol441a | U | Grup hidràulic solar, "WOLF", de 2 vies, per a un màxim de 10 captadors solars amb un cabal de 50 l/h per captador, de 375x400x190 mm, format per bomba de circulació de cabal variable, vàlvules antiretorn, purgador d'aire, termòmetres, vàlvula de seguretat, manòmetre, claus d'omplert i buidatge, carcassa per a aïllament tèrmic, connexions per a tubs de 18 mm de diàmetre i suports per a muntatge en paret. (material) | 1 | 1276 | 1276.000 |
| mo004 | h | Oficial 1ª calefactor. (mà d'obra) | 0.389 | 29.34 | 11.413 |
| mo103 | h | Ajudant calefactor. (mà d'obra) | 0.389 | 25.25 | 9.822 |
| % | % | Costos directes complementaris | 2 % | 1297.235 | 25.945 |
|  |  | Costos directes |  |  | 1323.180 |

## Recursos

**mt38wol441a** U Grup hidràulic solar
Dades tècniques: Cost energètic 0.863 MJ; Emissió de CO2 1.358 kg
Residus:
- embalatge: re150101 Envasos de paper i cartró. (component de residu); rendiment 1.598 kg; Codi LER 15 01 01; Massa de l'element 1 kg; Volum 0.001333 m3
