# Separador hidràulic

- Propietat de l'arxiu: CYPE Ingenieros S.A.
- Format: FIEBDC-3/2016
- Programa: Generador de preus de la construcció. CYPE Ingenieros, S.A.
- Data: 05/07/2024
- Divisa: EUR
- Costos indirectes: 3 %
- IVA: 21 %

## I Instal·lacions

### IC Calefacció, refrigeració, climatització i A.C.S.

#### ICS Sistemes de conducció d'aigua

**ICS120** U Separador hidràulic.
Separador hidràulic, d'acer, per a un cabal de 9 m³/h, model WST 80-54 "WOLF", pressió màxima de treball 6 bar, de 80x80x750 mm, amb connexions de 2" amb els circuits de calefacció, i connexions de 1/2" per a beina per a sonda de temperatura, per a purgador d'aire i per a vàlvula de buidatge. Accessoris: kit hidràulic; aïllament tèrmic; suport de paret.
Inclou: Replanteig. Col·locació. Connexionat i comprovació del seu correcte funcionament.
Criteri d'amidament de projecte: Nombre d'unitats previstes, segons documentació gràfica de Projecte.
Criteri de mesura d'obra: Es mesurarà el nombre d'unitats realment executades segons especificacions de Projecte.

| Codi | Ut | Descripció | Rendiment | Preu | Import |
|---|---|---|---|---|---|
| mt38wol500a | U | Separador hidràulic, d'acer, per a un cabal de 9 m³/h, model WST 80-54 "WOLF", pressió màxima de treball 6 bar, de 80x80x750 mm, amb connexions de 2" amb els circuits de calefacció, i connexions de 1/2" per a beina per a sonda de temperatura, per a purgador d'aire i per a vàlvula de buidatge. (material) | 1 | 451 | 451.000 |
| mt38wol501a | U | Kit hidràulic, "WOLF", format per purgador manual d'aire i vàlvula de buidatge, amb connexions de 1/2". (material) | 1 | 26 | 26.000 |
| mt38wol502a | U | Aïllament tèrmic, "WOLF", d'escuma de poliuretà de 35 mm d'espessor, color negre, per a separador hidràulic WST 80-54. (material) | 1 | 236 | 236.000 |
| mt38wol503a | U | Suport de paret, "WOLF", d'acer galvanitzat, amb cargolam, virolles i fixacions, per a separador hidràulic WST 80-54. (material) | 1 | 139 | 139.000 |
| mo011 | h | Oficial 1ª muntador. (mà d'obra) | 0.259 | 29.34 | 7.599 |
| mo080 | h | Ajudant muntador. (mà d'obra) | 0.259 | 25.28 | 6.548 |
| % | % | Costos directes complementaris | 2 % | 866.147 | 17.323 |
|  |  | Costos directes |  |  | 883.470 |
