# Caixa de distribució per a ventilació

- Propietat de l'arxiu: CYPE Ingenieros S.A.
- Format: FIEBDC-3/2016
- Programa: Generador de preus de la construcció. CYPE Ingenieros, S.A.
- Data: 05/07/2024
- Divisa: EUR
- Costos indirectes: 3 %
- IVA: 21 %

## I Instal·lacions

### IV Ventilació

#### IVM Ventilació mecànica

**IVM018** U Caixa de distribució per a ventilació.
Caixa de distribució per a ventilació, model Uniair Basic "WOLF", amb connexió d'entrada de DN 125-150-160-180 mm i 10 connexions de sortida de DN 75 mm. Inclús elements per a suspensió del sostre.
Inclou: Replanteig. Col·locació i fixació de la caixa de distribució. Connexionat dels conductes.
Criteri d'amidament de projecte: Nombre d'unitats previstes, segons documentació gràfica de Projecte.
Criteri de mesura d'obra: Es mesurarà el nombre d'unitats realment executades segons especificacions de Projecte.

| Codi | Ut | Descripció | Rendiment | Preu | Import |
|---|---|---|---|---|---|
| mt42wol125a | U | Caixa de distribució per a ventilació, model Uniair Basic "WOLF", amb connexió d'entrada de DN 125-150-160-180 mm i 10 connexions de sortida de DN 75 mm. (material) | 1 | 388 | 388.000 |
| mt42www090 | U | Kit de suports per a suspensió del sostre, format per quatre varetes roscades d'acer galvanitzat, amb els seus tacs, rosques i volanderes corresponents. (material) | 1 | 22 | 22.000 |
| mo005 | h | Oficial 1ª instal·lador de climatització. (mà d'obra) | 0.194 | 29.34 | 5.692 |
| mo104 | h | Ajudant instal·lador de climatització. (mà d'obra) | 0.194 | 25.25 | 4.899 |
| % | % | Costos directes complementaris | 2 % | 420.591 | 8.412 |
|  |  | Costos directes |  |  | 429.003 |
