# Reixeta per a interiors

- Propietat de l'arxiu: CYPE Ingenieros S.A.
- Format: FIEBDC-3/2016
- Programa: Generador de preus de la construcció. CYPE Ingenieros, S.A.
- Data: 05/07/2024
- Divisa: EUR
- Costos indirectes: 3 %
- IVA: 21 %

## I Instal·lacions

### IV Ventilació

#### IVM Ventilació mecànica

**IVM023** U Reixeta per a interiors.
Reixeta rectangular per a interiors, d'acer inoxidable, acabat lacat color blanc, de 350x130 mm, "WOLF", amb perforacions circulars; peça de connexió d'el conducte circular a la reixeta. Inclús elements de fixació.
Inclou: Replanteig. Col·locació i fixació.
Criteri d'amidament de projecte: Nombre d'unitats previstes, segons documentació gràfica de Projecte.
Criteri de mesura d'obra: Es mesurarà el nombre d'unitats realment executades segons especificacions de Projecte.

| Codi | Ut | Descripció | Rendiment | Preu | Import |
|---|---|---|---|---|---|
| mt42wol780a | U | Reixeta rectangular per a interiors, d'acer inoxidable, acabat lacat color blanc, de 350x130 mm, "WOLF", amb perforacions circulars. (material) | 1 | 94 | 94.000 |
| mt42wol781a | U | Peça de connexió de reixeta a conductes circulars, "WOLF", amb 2 connexions de DN 63-75 mm per a conductes circulars. (material) | 1 | 31 | 31.000 |
| mo011 | h | Oficial 1ª muntador. (mà d'obra) | 0.324 | 29.34 | 9.506 |
| mo080 | h | Ajudant muntador. (mà d'obra) | 0.324 | 25.28 | 8.191 |
| % | % | Costos directes complementaris | 2 % | 142.697 | 2.854 |
|  |  | Costos directes |  |  | 145.551 |
