# Conducte de polietilè expandit

- Propietat de l'arxiu: CYPE Ingenieros S.A.
- Format: FIEBDC-3/2016
- Programa: Generador de preus de la construcció. CYPE Ingenieros, S.A.
- Data: 05/07/2024
- Divisa: EUR
- Costos indirectes: 3 %
- IVA: 21 %

## I Instal·lacions

### IV Ventilació

#### IVV Conductes d'admissió i extracció per a ventilació

**IVV050** m Conducte de polietilè expandit.
Conducte de ventilació, format per tub de polietilè expandit, de DN 125 mm, ISO "WOLF", color gris, densitat 30 kg/m³, subministrat en trams de 2 m. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42wol051a | U | Material auxiliar per a muntatge i subjecció a l'obra d'els conductes de polietilè expandit, de DN 125 mm, ISO "WOLF". (material) | 1 | 1.15 | 1.150 |
| mt42wol050ac | m | Tub de polietilè expandit, de DN 125 mm, ISO "WOLF", color gris, densitat 30 kg/m³, subministrat en trams de 2 m, amb el preu incrementat el 10% en concepte d'accessoris i peces especials. (material) | 1 | 25.3 | 25.300 |
| mo011 | h | Oficial 1ª muntador. (mà d'obra) | 0.254 | 29.34 | 7.452 |
| mo080 | h | Ajudant muntador. (mà d'obra) | 0.127 | 25.28 | 3.211 |
| % | % | Costos directes complementaris | 2 % | 37.113 | 0.742 |
|  |  | Costos directes |  |  | 37.855 |
